# BA 06.1_Kloster_WASS_Dach_Fenster
Angebotsaufforderung (GAEB DA XML 3.3, DA83)
Projekt: 2023-24
Währung: EUR
Erstellt mit: GXML Toolbox V3.3 R20220330, ORCA AVA 27 27.00.00, 24.04.2026

## Beschreibung der Maßnahme
Beschreibung der Maßnahme
Die Zisterzienserinnen Abtei Waldsassen plant in Teilbereichen des Klosters Sanierungen an Dach, Fassade und Fenstern.
Gebäudeteile: Bibliotheksflügel und der im 90° Winkel dazu stehende, sogenannte Apothekerflügel.

Im Grundsatz handelt es sich um eine Modernisierung und behutsame Sanierung des Bestehenden.
Alle geplanten Maßnahmen wurden mit dem Landesamt für Denkmalpflege Bayern besprochen und abgestimmt. Im Zuge der Ausführung wird eine regelmäßige Einbindung und intensive Beteiligung des BLfD stattfinden.

Bereits bei den umfangreichen Voruntersuchungen waren RestauratorInnen für die verschiedenen Fachbereiche eingebunden. Auch baubegleitend werden FachrestauratorInnen tätig sein.

Folgende Maßnahmen sind vorgesehen:

Dächer
Sanierung der Dachkonstruktion und Dachhaut. Die Neudeckung der Dachfläche erfolgt mit Biberschwanzziegeln in Doppeldeckung.

Fassade
Im Zuge der Dach- und Fenstersanierung wird die Fassade nach Abschluss der Arbeit einen neuen Anstrich nach Vorgaben des Denkmalschutzes erhalten, evtl. Schadstellen wie Risse oder lockere Putzstellen, werden ertüchtigt.

Fenster, Türen, Tore
Die in den Jahren 2015-2023 durchgeführten Voruntersuchungen der Klostergebäude haben dringenden und umfangreichen Handlungsbedarf für die Restaurierung und Instandsetzung der Fenster ergeben.

Ein großer Teil der vorhandenen Türen und Tore ist altersbedingt verbraucht und dringend sanierungsbedürftig, da der vorhandene Anstrich so defekt ist, dass er keinen ausreichenden Schutz vor der Witterung mehr bietet.

Lage
Adresse: Basilikaplatz 2, 95652 Waldsassen ǀ Landkreis Tirschenreuth ǀ Bezirk Oberpfalz
Die zu sanierenden Gebäudeteile - Bibliothek und der im 90° Winkel dazu stehende, sogenannte Apothekerflügel - sind Teil der Klosteranlage der Zisterzienserinnen Abtei Waldsassen, direkt angebaut an die Basilika, im

Zentrum von Waldsassen, zwischen Basilikaplatz im Norden und Brauhausstraße im Süden.
Der Innenhof kann teilweise für die Baustelleneinrichtung genutzt werden. Die Zufahrtsmöglichkeiten sind eng und nur über Basilikaplatz und Kirchenstraße möglich.
Eine Besichtigung der örtlichen Gegebenheiten wird empfohlen.

Gebäude
Das Gebäude ist denkmalgeschützt. Alle Arbeiten sind daher mit besonderer Vorsicht und Sorgfalt zu verrichten.
Im Zuge der Bauausführung wird es aus sicherheitstechnischen Gründen notwendig, öffentliche Wege, Zugänge temporär zu sperren.
Das Gebäude bleibt während der Baumaßnahmen geöffnet.
Alle Arbeiten finden bei laufendem Kloster- und Schulbetrieb in den angrenzenden Gebäudeteilen statt.

geplante Maßnahmen nach Kostengruppen:
KGR 301 Gerüstarbeiten
Fassadengerüst als Arbeits- und Schutzgerüst für die Fassaden- und Dachdeckerarbeiten, umlaufend an den zu bearbeitenden Bauteilen.

KGR 320 Dachdecker- und Klempnerarbeiten
Bei der Sanierung soll die komplette Dachhaut erneuert werden.
Dazu wird die Dachhaut abschnittsweise abgedeckt und sofort wieder ertüchtigt mit einer neuen Brettschalung, einer Dachbahn sowie Lattung, Konterlattung und neuen Dachziegeln nach historischem Vorbild und standardmäßigen zwei Einhängenasen.
- Rinnen, Schneefang: Demontage und Wiedereinbau
- Fallrohre: Bestand
- Blitzschutz: Demontage und komplett neu
- Kaltdachfenster: neu
- Anarbeiten der Dachdeckung an die Kamine, keine Kamin-Verkleidung
- Der Dachstuhl wurde bei der letzten Sanierung in den Jahren 1995-1997 vorwiegend im Bereich der Traufe denkmalfachgerecht saniert und ist frei von Bauschäden. Evtl. statisch notwendige Maßnahmen (z. B. tragende Holzteile auswechseln) sind im Zuge der Dachneudeckung vorgesehen. Ebenso werden die Anforderungen im Bereich Brandschutz sowie energetischen Maßnahmen berücksichtigt.

KGR 323 Außenputz- und Malerarbeiten
Im Zuge der Fenstersanierung wird die Fassade nach Abschluss der Arbeit einen neuen Anstrich nach Vorgaben des Denkmalschutzes erhalten, ggf. lockere Putzstellen, Hohl- oder Fehlstellen, Risse, Sockelbereiche werden ertüchtigt.
Die Putze sind überwiegend stabil und in einem festen und für eine geplante Überarbeitung tragfähigem Zustand.

KGR 323 Innenputz- und Malerarbeiten
Nach der Sanierung der Fenster werden in Teilbereichen Putzarbeiten notwendig. Die zu bearbeitenden Flächen erhalten einen neuen Anstrich nach denkmalpflegerischen Vorgaben.

KGR 326 Schreinerarbeiten Fenster,
Fenstersanierung/ -instandsetzung, Türen und Tore:
Vorsichtiges Ausbauen, Aushängen der einzelnen Fensterflügel
Einbau einer Notverglasung

Die inneren Flügel der Verbundfenster sind in einem besseren Zustand als die Außenflügel, daher sind im inneren Bereich die Arbeiten wie folgt:
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- Überprüfen und ausbessern von Kittfugen
- Überarbeiten der Wetterschenkel
- Dichtungen in Flügelrahmen fräsen
- schleifen der kompletten Fensterrahmen und Flügel
- grundieren und streichen
- defekte Gläser ersetzen

Die Fensterbänke im äußeren Bereich (Spengler) müssen überprüft und zum Teil ausgebessert werden, zum Teil müssen Fensterbänke neu erstellt und eingebaut werden.
Überarbeiten der Fensterbänke im Inneren (Schreiner).

KGR 333 Gebäudereinigungsarbeiten
Nach Abschluss der Arbeiten wird eine Grundreinigung durchgeführt.

Zeitplan:
Baubeginn KW 28/2026
Fertigstellung KW 21/2027

## Vorbemerkungen und zusätzliche Vertragsbedingungen
Aufgabenstellung, Denkmalschutz

Die Aufgabenstellung ergibt sich aus der allgemeinen Baubeschreibung und dem Leistungsverzeichnis.

- Schutz der Substanz
Die Sanierungsarbeiten müssen so ausgeführt werden, dass Störungen bzw. Schäden vermieden werden.
Sämtliche Arbeiten am Bauwerk, insbesondere Abbruch und
Rückbauarbeiten, sind mit besonderer Sorgfalt und mit Rücksicht auf die zu erhaltenden Bauteile auszuführen.

- Das Gebäude ist denkmalgeschützt.
Alle beschriebenen Arbeiten finden im denkmalgeschützten Bereich statt und
sind daher mit besonderer Vorsicht und Sorgfalt zu verrichten.

Alle Maßnahmen sind minimalinvasiv und im größtmöglichen Maße substanzschonend auszuführen!

Bei Unklarheiten hat stets die Abstimmung mit Bauleitung, Tragwerksplanung, Fachrestaurator zu erfolgen!

- Besichtigung der örtlichen Gegebenheiten
Dem AN wird dringend empfohlen, vor Angebotsabgabe eine Ortsbesichtigung durchzuführen.
Diese ist nach vorheriger Absprache mit der Vergabestelle möglich.

- Baulärm
Alle Arbeiten finden bei laufendem Kloster- und Schulbetrieb in den angrenzenden Gebäudeteilen statt. Lärmentwicklung und Erschütterungen müssen auf das nicht vermeidbare Minimum reduziert werden.
Auf der Baustelle dürfen nur schallgedämmte Baumaschinen eingesetzt werden.

- Betriebszeiten
Auf der Baustelle darf ohne Sondergenehmigung zu folgenden Zeiten gearbeitet werden:
Werktags 7:00 Uhr bis 20:00 Uhr.

Für die Durchführung lärmintensiver Arbeiten sind folgende Ruhezeiten zu beachten: täglich
07:00 - 08:00 Uhr
12:00 - 13:00 Uhr
17:00 - 18:00 Uhr

In der Zeit von 10. bis 28. August 2026 gelten diese Einschränkungen nicht (Ferienzeit)

- Anfragen zu den Verdingungsunterlagen
Anfragen zu den Verdingungsunterlagen sind rechtzeitig unter Berücksichtigung der auf der Vergabeplattform / Vergabestelle hinterlegten Frist zu stellen.

Anfragen und Auskünfte werden ausschließlich über die Vergabeplattform / Vergabestelle kommuniziert.

- Daten und Auskünfte über die Baumaßnahme
Daten und Auskünfte über die Baumaßnahme darf der Auftragnehmer Dritten nur mit vorheriger Zustimmung des Auftraggebers weitergeben.
Dies gilt auch nach Abschluss der Bauarbeiten für die Erteilung von Referenzen oder der geplanten Veröffentlichung in Firmenbroschüren, Internetauftritten etc.

- Unterlagen
- Zur genaueren Kalkulation liegen dem LV Zeichnungen und Bilder bei, aus denen die jeweiligen Konstruktionen ersichtlich sind.
- Die in den Ausführungsunterlagen angegebenen Höhenkoten, Maße, Stückzahlen etc. sind vom Auftragnehmer RECHTZEITIG VOR BEGINN DER ARBEITEN mit den gegebenen Verhältnissen an der Baustelle zu überprüfen. Erbrachte Vorleistungen anderer Gewerke sind hinsichtlich der eigenen Leistung ebenfalls zu prüfen, und Unstimmigkeiten sind der Bauleitung zu melden.
- Bedenken gegen die ausgeschriebenen Konstruktionen oder Sondervorschläge sind in einem Begleitschreiben zur Angebotsabgabe bekannt zu geben.
- Die Ausschreibung und die beigefügten Zeichnungen erläutern das Konstruktionsprinzip.
- Die verbindlichen Maße sind am Bau zu nehmen und mit den anderen AN zu koordinieren. Montagetoleranzen sind bereits bei der Werkstattplanung zu berücksichtigen.

- Lager- und Arbeitsplätze, Zufahrtswege
- Durch die vorhandenen Platzverhältnisse können vom Auftraggeber nur begrenzte Flächen als Lager-, Arbeits-, und Einrichtungsflächen zur Verfügung gestellt werden. Materialtransporte sind entsprechend zeitgenau und unterteilt vorzusehen
- Materiallagerplätze und Aufstellungsort für Baustelleneinrichtungen sind vor Baubeginn mit der Bauleitung festzulegen. Sollte es baubetrieblich notwendig sein, ist der Lagerplatz ohne zusätzliche Vergütung umzulegen.
- Unterkünfte wie Schlafräume und Aufenthaltsräume für die Freizeit dürfen in der Liegenschaft, in der sich die Baustelle befindet, nicht eingerichtet werden.

- Die von Firmen genutzten Flächen sind immer in einem sauberen Zustand zu halten

- Bauwasser/Baustrom
- Innerhalb des Baugeländes wird ein Wasser- und Baustromanschluss zur Verfügung gestellt.
- Anschlüsse und deren Verbrauch stehen kostenlos zur Verfügung, Zwischenzähler sind nach Angaben des AG zu setzen.
- Anschlüsse für Geräte, Maschinen und sonst. Hilfsmittel, die Energie oder Wasser benötigen, wie z.B. Kabel, Leitungen, Schläuche, Kabeltrommeln, Scheinwerfer etc., sind vom AN bereitzustellen und werden nicht gesondert vergütet

- Brandschutz
- Bei feuergefährlichen Arbeiten, besonders Schweiß-, Flex- und Brennarbeiten sowie der Verwendung von entzündlichen Stoffen sind besondere Sicherheitsmaßnahmen, wie das Bereitstellen von Feuerlöschern einzuhalten.
- Der Auftragnehmer hat eine verantwortliche Brandwache durchzuführen.
- Die Lagerung leicht entzündlicher oder explosiver Materialien ist im Bereich der Baustelle verboten.

- Vermeidung, Verwertung, Beseitigung von Abfällen
Für die Vermeidung und Abfallbewirtschaftung von Abfällen gilt das Kreislaufwirtschaftsgesetz (KrWG) in seiner aktuellen, gültigen Fassung.
Abfälle im Sinne des KrWG, die aus dem Leistungsbereich des AN hervorgehen, sind vom AN bei zertifizierten Entsorgungsfachbetrieben zu entledigen und durch diese entsprechend fach-, sach- und umweltgerecht zu verwerten oder zu beseitigen.

Der Nachweis der Entsorgungsstelle und der Bezahlung von Deponiegebühren sind der Schlussrechnung beizufügen.

- Reinigung
Die Baustelle ist täglich zu reinigen, inkl. Reinigung bei Fertigstellung einzelner Arbeitsabschnitte.

- Alkohol- und Rauchverbot
Auf der Baustelle herrscht Rauchverbot.
Das Konsumieren von Alkohol und/oder Drogen ist ebenfalls untersagt. Der Auftraggeber behält sich vor gegen alkoholisierte oder berauschte Personen ein Baustellenverbot auszusprechen.

- Stoffe und Bauteile
Vom Auftragnehmer dürfen keine gesundheitsgefährdenden Stoffe und Bauteile eingebaut werden.
Die Werte der derzeit gültigen Gefahrenstoffliste sind einzuhalten.

- Kulturhistorische Funde
Werden vom Auftragnehmer Funde gemacht, die von kulturhistorischer Bedeutung sein könnten, ist sofort der Auftraggeber oder dessen örtlicher Bauleiter zu informieren.

- Firmenbauleiter, Koordination
- Der Auftragnehmer hat den verantwortlichen Bauleiter schriftlich zu benennen. Die Qualifikation ist nachzuweisen.
- Der Bauleiter muss deutschsprachig und während der Ausführung aller Arbeiten auf der Baustelle anwesend sein, sowie an den Koordinationsgesprächen des Auftraggebers teilnehmen.
- Koordinationsgespräche finden regelmäßig einmal wöchentlich statt, Baubegehungen nach Erfordernis. Der Auftragnehmer ist verpflichtet, an diesen vom Auftraggeber festgesetzten Besprechungen durch einen geeigneten, bevollmächtigen Vertreter teilzunehmen, der zu rechtsverbindlichen Vereinbarung bevollmächtigt ist. Kosten, die sich hieraus ergeben, werden nicht gesondert vergütet.

- Ausführungsfristen (Bauablaufplan)
- Der Auftragnehmer hat einen Bauablaufplan über seine vertraglichen Leistungen zu erstellen, anhand dessen die Einhaltung der Vertragsfristen nachgewiesen und überwacht werden kann. Die Vertragsfristen ergeben sich aus den Besonderen Vertragsbedingungen FB 214.H.
- Der Baufristenplan ist regelmäßig fortzuschreiben. Bei Änderungen der Vertragsfristen oder bei erheblichen Abweichungen von sonstigen Festlegungen ist der Plan durch den Auftragnehmer unverzüglich zu überarbeiten.
- Die Festlegungen des Auftraggebers, z.B. zur baufachlichen oder terminlichen Koordinierung mit den übrigen Leistungsbereichen sind zu berücksichtigen. Kosten, die sich hieraus ergeben, werden nicht gesondert vergütet

- Bautagesberichte
Vom AN sind auf Formblättern Beiträge für das Bautagebuch täglich zu erstellen und spätestens wöchentlich einzureichen. Sie müssen alle Angaben wie Stand und Fortschritt der Arbeiten sowie alle bemerkenswerten Ereignisse des Bauablaufes lückenlos enthalten. Es dient als Grundlage für alle Meldungen und Berichte, die über die Bauausführung zu erstatten sind und bildet nach Abschluss der Bauarbeiten einen wichtigen Bestandteil der Bauakten.
Bei der Erstellung und Übergabe der Bautagesberichte handelt es sich somit um eine wesentliche Leistungspflicht des AN, die bei Nichterbringung zur Abnahmeverweigerung führen kann.

- Rechnungen
Alle Rechnungen sind je 1-fach beim Auftraggeber und beim Architekturbüro einzureichen, kumuliert und in Papierform.
- Auf allen Rechnungen ist sowohl die Maßnahmen- als auch die Vertragsnummer anzugeben.
- Korrekturen des Auftraggebers aus vorangegangenen Abschlagsrechnungen sind in Folgerechnungen einzupflegen.

- Sicherheitseinbehalt
Bei Teilzahlung erfolgt ein Sicherheitseinbehalt in Höhe von 5%. Dieser kann durch eine Vertragserfüllungsbürgschaft abgelöst werden.

- Bauwesensversicherung
Der Bauherr schließt eine Bauwesensversicherung ab. An die Auftragnehmer werden hierfür keine Gebühren verrechnet.

- Datenträger
Es wird darum gebeten, die Angebote zusätzlich im GAEB-Format d84 zur Verfügung zu stellen.

- Sonstiges
- Sondervorschläge sind grundsätzlich in jedem Bereich akzeptiert. Es ist jedoch der Nachweis der Gleichwertigkeit bzw. der statischen Machbarkeit einschl. Änderungskosten vorzulegen.

- Der Bauherr behält sich vor, Teile der ausgeschriebenen Leistungen aus dem Vertrags-LV herauszunehmen.

Ende der Vorbemerkungen und zusätzlichen Vertragsbedingungen

## Referenzprodukte / Gleichwertigkeit
Referenzprodukte / Gleichwertigkeit
grundsätzlich gilt:
Die angegebenen Referenzprodukte dienen lediglich als Beispiel und Kalkulationshilfe und stellen keine Produktvorgabe dar. Der Bieter bleibt, unter der Berücksichtigung der gestalterischen Anforderungen entsprechend der Detailplanung und bei Einhaltung der ZusätzlichenTechnischen Vertragsbedingungen bei der Wahl eines gleichwertigen Produktes frei.

Ein Richtfabrikat / Referenzprodukt wird jeweils mit folgendem Vermerk genannt:

oder gleichwertig

angeb. Fabrikat: .....................................
(vom Bieter einzutragen)

Werden vom Bieter keine Eintragungen gemacht, ist das Richtfabrikat für die Ausführung verbindlich. Ansonsten ist die Gleichwertigkeit durch Prüfzeugnisse und Systemdetails zu belegen. Diese müssen vom Bieter dem Angebot beigelegt werden. Fehlende oder mangelhafte Unterlagen führen zum Ausschluss des Angebotes.

## Hinweis
Die nachfolgend beschriebenen Leistungen beinhalten den Abbruch und die Neueindeckung des Apotheker- und Bibliotheksflügels. Hierbei ist der Blitzschutz bis zu den Dachrinnen abzubauen und zu entsorgen.
Die Dachrinnen sind zu entfernen. Die Fallrohre sowie die Wassereinlaufkästen werden nicht demontiert und sind in der Lage zu sichern. Kosten, die sich hieraus ergeben, sind in den Einheitspreis einzurechnen.

## 3200 Dachdecker- und Klempnerarbeiten

### Titel 01 Sicherungsmaßnahmen

**01.01 Dachschutzwände**
Lieferung, Einbau, Montage, Vorhaltung und Räumung der
Dachschutzwände in der Dachfläche, als Schutz gegen
Absturz bei eigenen Arbeiten,  einschl. vollflächiges Überspannen mit Netzen oder Geflechten, Maschenweite  höchstens 10 cm, seitliche Überstand mind. 1.00 m

Bauhöhe: mind. 1.00 m
Oberkante: mind. 0.80 m über der Dachfläche
Abrechung: Länge Dachschutzwand einschl. seitl. Überstand

Bei der Montage der Dachschutzwände sind die Arbeiter mit der PSA ("Persönliche Schutzausrüstung") auszurüsten.

Beschreibung der Dachschutzwand in der Dachfläche:
- Bei Dachschutzwänden darf der Höhenunterschied
zwischen Arbeitsplatz und Einrichtungen zum Auffangen
abrutschender Beschäftigter nicht mehr als 5.00 m
betragen.
- Schutzwandhalter nur an durchgehenden, senkrecht zur
Traufe verlaufenden, ausreichend tragfähigen Sparren
befestigen.
- Dachschutzwände sind entsprechend der Aufbau- und
Verwendungsanleitung des Herstellers zu verwenden. In
der Aufbau- und Verwendungsanleitung des Herstellers
werden Mindestquerschnitt, Befestigungsmittel und ggf.
erforderliche zusätzliche Maßnahmen beschrieben.
Menge: 154,000 m

### Titel 02 Rückbauarbeiten

*Hinweis: Hinweis*
Die Dachflächen sind in Teilbereiche aufzunehmen, die an einem Arbeitstag auch wieder geschlossen werden können.
Abweichungen sind zwingend mit der Bauleitung vor Ausführung abzustimmen.
Kosten, die sich hieraus ergeben, sind in den Einheitspreis einzurechnen und werden nicht gesondert vergütet.

**02.01 Demontage Schneefanggitter**
komplett, einschl. Gitter, Gitterstütze auf Metallplatte, einschl. Demontage Blitzschutzhalter/-leitung, Bauschutt aufladen, Entsorgung, Gebühren

Einzellänge: 3,00 m
Förderweg: bis 200 m
Menge: 150,000 m

**02.02 Demontage First**
*** Bezugsbeschreibung
vermörtelt, einschl. Demontage von Blitzschutzhaltern/
-leitungen, Bauschutt aufladen, Entsorgung, Gebühren
Menge: 86,000 m

**02.03 Demontage First - Kleinfläche**
im Bereich des Anschlusses Pforten-/Südflügel, vermörtelt, Firstziegel zur Wiederverwendung säubern, seitlich lagern, nach Verlegung des Kehlbleches wieder einbauen

Bei Ausführung ist die Blitzschutzleitung zu beachten.

Förderweg: 500 m
Menge: 2,000 m

**02.04 Demontage Grate**
*** wie Position 02.02
Ausführung Grate
Menge: 38,000 m

**02.05 Demontage Dacheindeckung**
Dachziegel aufladen, Entsorgung, Gebühren, einschl. Lüfterziegel im Bereich der Dachflächenfenster im ausgebauten Dachbereich, Ausbau von Blitzschutzhaltern/-leitungen

vorh. Eindeckung: Biberschwanzdachziegel
Menge: 1724,000 m²

**02.06 Zulage Demontage Dacheindeckung - Kleinflächen**
für Ausführung in Kleinflächen, entlang der Kehlen auf dem Pforten-/Südfügel, Dachziegel zum Wiedereinbau seitlich lagern

vorh. Eindeckung: Biberschwanzziegel
Breite: ca. 1.00 m
Menge: 25,000 m²

**02.07 Demontage Traufbohle**
vorh. Traufbohle abbrechen, einschl. entnageln des Untergrundes, Bauschutt aufladen, Entsorgung, Gebühren

Beim Demontieren ist zu beachten, dass die vorh. Schalung im Bereich des Aufschieblings erhalten bleibt.
Menge: 154,000 m

**02.08 Demontage Traglattung**
*** Bezugsbeschreibung
vorh. Traglattung abbrechen, Bauschutt aufladen, Entsorgung, Gebühren
Menge: 1724,000 m²

**02.09 Zulage Demontage Traglattung - Kleinflächen**
für Ausführung in Kleinflächen, entlang der Kehlen auf dem Pforten-/Südfügel, Bauschutt aufladen, Entsorgung, Gebühren
Menge: 25,000 m²

**02.10 Demontage Konterlattung**
*** wie Position 02.08
einschl. entnageln der Sparren zur Aufnahme von neu zu verlegender Dachschalung
Menge: 339,000 m²

**02.11 Ausbau Unterdeckbahn - Schalung**
*** Bezugsbeschreibung
trennen, von der Dachschalung lösen/demontieren, Bauschutt aufladen, Entsorgung, Gebühren

Material: Bitumendachbahn
Menge: 339,000 m²

**02.12 Ausbau Unterdeckbahn - Streifen**
*** wie Position 02.11
Ausführung in Streifen

Breite: ca. 20 cm
Menge: 1388,000 m²

**02.13 Zulage Ausbau Unterdeckbahn - Kleinflächen**
für Ausführung in Kleinflächen, entlang der Kehlen auf dem Pforten-/Südfügel, einschl. Bauschutt aufladen, Entsorgung, Gebühren
Menge: 25,000 m²

**02.14 Zulage Unterdeckbahn - teerhaltig**
für die fachgerechte Entsorgung von teerhaltigen Produkten
Menge: 1724,000 m²

**02.15 Demontage Kehlblech**
aus Kupfer, einschl. Trennschnitt, lösen von Blitzschutzklammern/-leitungen, Bauschutt aufladen, Entsorgung, Gebühren

Ort: Apotheker-/Bibliotheksflügel
Menge: 46,000 m

**02.16 Demontage Nockenblech**
aus Kupfer, Bauschutt aufladen, Entsorgung, Gebühren

Ort: hist. Aufzug
Menge: 13,000 m

**02.17 Demontage Trapezblech**
auf der Schalung befestigt, ausbauen, aufladen, Entsorgung, Gebühren, einschl. entnageln der Schalung

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Menge: 60,000 m²

**02.18 Demontage Rinnen**
aus Kupfer, komplett, einschl. Trennschnitt an den Einlaufkästen, Rinnenhaken, Einhangblech, Endstücke etc., lösen von Blitzschutzklammern, Bauschutt aufladen, Entsorgung, Gebühren
Menge: 154,000 m

**02.19 Demontage Lüftungsgitter**
gelocht, oval, einschl. Bauschutt aufladen, Entsorgung, Gebühren

Höhe: ca. 100 mm
Menge: 154,000 m

**02.20 Demontage Schornsteineinfassung**
aus Kupfer, oben/seitlich/unten, einschl. Kappleiste, befestigt im Mauerwerk mit Schlitzfuge, säubern der Fuge für den Einbau einer neuen Kappleiste, Bauschutt aufladen, Entsorgung, Gebühren
Menge: 14,000 m

**02.21 Demontage Sicherheitsdachhaken**
aus verzinktem Stahl, einschl. Bauschutt aufladen, Entsorgung, Gebühren
Menge: 135,000 St

**02.22 Demontage Sanilüfter**
*** Bezugsbeschreibung
komplett, umfasst sämtlich Formstücke, Befestigungen etc., einschl. Blitzschutzhalter/-leitungen, Bauschutt aufladen Entsorgung, Gebühren

Nennweite: 100
Menge: 6,000 St

**02.23 Demontage Lüfter**
*** wie Position 02.22
komplett, mit Haube, zur Wiederverwendung im Klosterhof lagern

Nennweite: bis 200
Förderweg: bis 500 m

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Menge: 1,000 St

**02.24 Demontage Lüftungshaube**
*** wie Position 02.22
komplett, bestehend aus Rahmen und Haube, zur Wiederverwendung im Klosterhof lagern

Material: Kupfer
Größe: 450/550 mm
Förderweg: bis 500 m

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Menge: 1,000 St

**02.25 Demontage Dachausstieg - Fenster**
*** Bezugsbeschreibung
aus Metall/Glas, einschl. Demontage Blitzschutzhalter/
-leitungen, Bauschutt aufladen, Entsorgung, Gebühren

Größe: 450/550 mm
Menge: 35,000 St

**02.26 Demontage Dachausstieg - Lüfter**
*** wie Position 02.25
mit Lüftungsgitter, zum Wiedereinbau im Klosterhof lagern

Größe: 450/550 mm
Förderweg: bis 500 m
Menge: 4,000 St

**02.27 Demontage Dachfenster - BIB**
*** wie Position 02.25
Dachfenster aus Holz/Glas, Eindeckrahmen komplett

Größe: 0.70/1.40 m
Dachraum: nicht ausgebaut
Ort: Bibliotheksflügel

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Menge: 1,000 St

**02.28 Demontage Dachfenster - APO**
*** wie Position 02.25
Dachfenster aus Holz/Glas, Sonnenschutz, Eindeckrahmen komplett, einschl. abklemmen der Kabel, Trennschnitt in Leibung umlaufend, vorsichtiger Ausbau der Leibungsverkleidung, lösen Anschluss Dampfsperre

Größe: 0.70/1.40 m
Dachraum: ausgebaut

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Menge: 8,000 St

**02.29 Demontage Scheinwerfer**
bestehend aus Rundrohr mit Scheinwerfer, vom Dach transportieren, zur Wiederverwendung im Klosterhof lagern, einschl. abklemmen des Stromkabels

Förderweg: bis 500 m
Menge: 1,000 St

**02.30 Minderpreis Entsorgung**
*** Pauschalposition
für die Entsorgung von Kupfermaterialien
Menge: 1,000 psch

### Titel 03 Dachkonstruktion

**03.01 Sparren - 10/18 cm**
aus Konstruktionsvollholz für den sichtbaren Bereich
gem. den Vereinbarungen der Überwachungsgemeinschaft
Konstruktionsvollholz als KVH für Zimmerarbeiten liefern und fachgerecht einbauen, einschl. aller erforderl. Verbindungs-/Befestigungsmittel, Anschluss an Bestandsbalken, Abbund

Holzart: NH Fi/Ta/Kiefer
Abmessung: 10/18 cm
Länge: bis 12.00 m
Festigkeitsklasse: C 24
Sortierklasse: S10
Holzfeuchte: um 15 +/- 3 %
Menge: 0,600 m³

**03.02 Bauschnittholz liefern**
in Kleinstmengen für den nicht sichtbaren Bereich

Material: NH C24
Sortierklasse: S10
Holzfeuchte: 15% +/- 3%
Menge: 0,100 m³

**03.03 Bauschnittholz verzimmern**
aus vorgen. Position, einschl. Verbindungs-/Befestigungsmittel
Menge: 0,100 m³

**03.04 Kleineisenteile**
wie Bolzen, Nieten, Schrauben und andere Befestigungsteile, die in vorgen. Positionen nicht erfasst sind, auf besondere Anordnung der Bauleitung liefern und montieren
Menge: 50,000 kg

### Titel 04 Eindeckung

**04.01 Dämmstreifen - 100 mm**
*** Bezugsbeschreibung
liefern, fachgerecht auf Trenn-/Brandwänden in Streifen unterschiedlicher Breite verlegen, druckstabil, raumbeständig, einschl. Zuschnitt, Verschnitt

Material: Steinwolle
Dicke:  bis 100 mm
Baustoffklasse: A1
Schmelztemperatur: > 1.000 °C
Untergrund: Mauerwerk

angebotenes Fabrikat:

'.....................................................................'
(vom Bieter auszufüllen)
Menge: 96,000 m²

**04.02 Dämmstreifen - 40 mm**
*** wie Position 04.01
Dicke: 40 mm
Menge: 199,000 m²

**04.03 Ausgleich von Unebenheiten**
in der Unterkonstruktion, > 2 cm, Ausgleichmaterialien gegen abrutschen sichern
Menge: 10,000 m²

**04.04 Traufbohle**
als Übergang zur Rinne, liefern und fachgerecht befestigen, keilig geschnitten, einschl. Befestigungsmittel

Material: NH
Sortierklasse: S 10
Abmessung: 30/5 cm
Menge: 154,000 m

**04.05 Dachschalung**
liefern und fachgerecht verlegen, einschl. erforderl. Befestigungsmittel, anarbeiten an den Bestand

Material: NH, Rauspund
Sortierklasse: S 10
Dicke: 24 mm
Dachneigung: ca. 45 Grand
Untergrund: Bestandssparren
Menge: 1313,000 m²

**04.06 Zulage Dachschalung - nicht brennbar**
für die Ausführung im Bereich von Trenn-/Brandwänden

Material: Holzzement
Dicke: 24 mm
Brandschutz: F90
Brandverhalten: Klasse A2-s1, d0 nach DIN EN 13501-1
Untergrund: Steinwolle/Mauerwerk
Menge: 163,000 m²

**04.07 Zulage Dachschalung - Kehlausbildung**
für die Ausführung in Kehlen, anpassen und zuschneiden der Schalbretter, teils auf Gehrung, einschl. Verschnitt

Ort: Apotheker-/Bibliotheksflügel
Menge: 64,000 m

**04.08 Zulage Dachschalung - Gratausbildung**
Ausführung der Grate, unter Berücksichtigung der in DIN 4108 geforderten uneingeengten Lüftungsquerschnitte
Menge: 24,000 m

**04.09 Zulage Dachschalung - Schnitt-/Anpassarbeiten**
an aufgehenden Bauteile wie Glockenturm, Schornstein, Aufzugerker (hist. Lastenaufzug), in Einzellängen
Menge: 29,000 m

**04.10 Unterdeckbahn**
liefern, nach Herstellerangaben fachgerecht verlegen, als naht-/perforationsgesicherte Unterdeckung gem. Merkblatt ZVDH-Merkblatt (Klasse 3, U-DB-A), einschl. Naht-/Stoßüber-
deckung durch integrierte Selbstklebestreifen, mechanische Befestigung auf jedem Sparren

Material: hochdiffusionsoffen, 3-lagig, mit wasserdichter Funktionsschicht
Brandklasse: schwer entflammbar B-s1, d0
Untergrund: vorh. Schalung
Dachneigung: ca. 45 Grad

angebotenes Fabrikat:

'.................................................................................................'
(vom Bieter auszufüllen)
Menge: 1724,000 m²

**04.11 Zulage Unterdeckbahn - anarbeiten**
für das Anarbeiten an die Bestandsbahn in der Dachfläche

Material Bestand: Bitumendachbahn
Überlappung: mind. 10 cm
Menge: 25,000 m

**04.12 Zulage Unterdeckbahn - aufgehende Bauteile**
für den fachgerechten Anschluss an aufgehenden Bauteile wie Glockenturm, Schornstein, hist. Aufzug, in Einzellängen

Anschlusshöhe: mind. 150 mm
Menge: 29,000 m

**04.13 Konterlattung**
liefern und fachgerecht befestigen, einschl. Nageldichtband, Zuschnitte, erforderl. Befestigungsmittel korrosionsgeschützt

Material: NH
Sortierklasse: S10
Querschnitt: 40/60 mm
Dachneigung: ca. 45 Grad
Untergrund: Schalung mit Unterdeckbahn
Menge: 1724,000 m²

**04.14 Zulage Konterlattung - nicht brennbar**
für die Ausführung im Bereich von Trenn-/Brandwänden, einschl. Schnitt-/Anpassarbeiten, alle erforderl. Befestigungsmittel

Material: Stahl verzinkt
Querschnitt: 40/60 mm
Untergrund: Schalung
Menge: 121,000 m²

**04.15 Traglattung - 40/60 mm**
*** Bezugsbeschreibung
liefern und fachgerecht befestigen, Lattenabstände entsprechend Eindeckung gem. Verlegeanleitung des Herstellers, einschl. aller erforderl. Befestigungsmittel korrosionsgeschützt

Material: NH
Sortierklasse: S10
Querschnitt: 40/60 mm
Dachneigung: ca. 45 Grad
Untergrund: Konterlattung
Menge: 1724,000 m²

**04.16 Zulage Traglattung - nicht brennbar**
für die Ausführung im Bereich von Trenn-/Brandwänden, einschl. Schnitt-/Anpassarbeiten, allle erforderl. Befestigungsmittel

Material: Stahl verzinkt
Querschnitt: 40/60 mm
Untergrund: vorgen. Konterlattung
Menge: 121,000 m²

**04.17 Traglattung - 60/60 mm**
*** wie Position 04.15
für Ausführung in Kleinflächen, entlang der Kehlen auf dem Pforten-/Südfügel, einschl. Anpass-/Schnittarbeiten, erforderl. Befestigungsmittel

Querschnitt: 60/60 mm
Menge: 25,000 m²

**04.18 Dreikantleiste Kehle**
liefern, zuschneiden und fachgerecht befestigen, einschl. aller erforderl. Befestigungsmittel korrosionsgeschützt

Material: NH
Sortierklasse: S10
Querschnitt: 100/50 mm
Dachneigung: ca. 45 Grad
Untergrund: Schalung
Menge: 64,000 m

**04.19 Dacheindeckung**
liefern, auf vorgen. Lattung nach Herstellervorschrift decken

Ziegel: Biberschwanz
Deckung: Doppeldeckung
Abmessung: 180/380 mm
Schnittform: Rundschnitt
Oberfläche: matt, glatt
Farbe: naturrot

Fabrikat: Braas Opal Standard od. glw.

angebotenes Fabrikat:

'....................................................................................'
(vom Bieter auszufüllen)
Menge: 1724,000 m²

**04.20 Zulage Dacheindeckung - First**
für die Ausführung als Kronengebinde mit Firstplatten
Menge: 86,000 m

**04.21 Zulage Dacheindeckung - Traufe**
für die Ausführung mit Traufplatten
Menge: 154,000 m

**04.22 Zulage Dacheindeckung - Kehlen**
für das fachgerechte Anarbeiten im Bereich der Kehlen

Abrechnung: je Seite Kehle
Menge: 84,000 m

**04.23 Zulage Dacheindeckung - Grate**
für das fachgerechte Anarbeiten an Grate

Abrechnung: Ausführung beidseitg - gemessen einseitig
Menge: 38,000 m

**04.24 Zulage Dacheindeckung - Ein-/Aufbauten**
für das fachgerechte Anarbeiten an aufgehenden Bauteilen wie Glockenturm, Schornsteinen, Aufzugerker (hist. Lastenaufzug), in Einzellängen
Menge: 27,000 m

**04.25 Dacheindeckung - Kleinflächen**
für Ausführung in Kleinflächen, mit Bestandsmaterial, entlang der Kehlen auf dem Pforten-/Südfügel
Menge: 25,000 m²

**04.26 Ausbesserung Eindeckung**
Bibeschwanzdoppeldeckung nach Abbau Gerüst, in Teilflächen, mit neuem Material, liefern und ausbessern, einschl. schadhafte Ziegel aufnehmen, Entsorgung, Gebühren

Flächen: bis 1 m²
Deckung: Doppeldeckung
Form: Rundschnitt wie Bestand
Farbe: naturrot wie Bestand
Ort: Klosterkirche im Klosterhof
Menge: 3,000 m²

**04.27 Windsogsicherung**
nach Fachregeln des DDH, in der Fläche und in Randbereichen (Ortgang, First, Grat, Kehle) liefern, an der Traglattung befestigen, Klammern passend zum Dachstein, korrosionsbeständig, einschl. Berechnung

Die Berechnung ist dem Bauherrn vor Ausführung auszuhändigen. Kosten, die sich hieraus ergeben, sind in den Einheitspreis einzurechnen.
Menge: 1724,000 m²

**04.28 Ausbildung First**
*** Bezugsbeschreibung
als Trockenfirst, einschl. Firstlatte, -lattenhalter, -klammer, Firstanfänger/-ender als Formziegel, aller erforderl. Verbindungs-/Befestigungsmittel
Menge: 86,000 m

**04.29 Ausbildung First - Kleinflächen**
als Mörtelfirst wie Bestand, mit vorh. Material, einschl. Vermörtelung
Menge: 2,000 m

**04.30 Ausbildung Grat**
*** wie Position 04.28
als Gratziegel
Menge: 38,000 m

**04.31 Lüfterziegel Dachfenster**
passend zur Eindeckung, liefern und eindecken, als flacher Lüfterziegel, im Bereich der Dachflächenfenster, entlang von Kehlen in jedem Sparrenfeld

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Menge: 84,000 St

**04.32 Sanilüfter**
passend zur Eindeckung liefern, eindecken und anschließen, einschl. Anschlussschlauch 70 cm, Manschette, regensicher, flex. Schlauchanschluss, Anschlussring, Schablone, Traglattenwechsel, Ausschnitt in Schalung und Unterdeckbahn, aller erforderl. Befestigungsmittel

Nennweite: 100
Menge: 6,000 St

**04.33 Montage Lüfter**
Wiedereinbau des vorgen. Lüfters, im Klosterhof lagernd, einschl. aller Anschlüsse im Dachraum, Dichtmanschetten etc., Ausschnitt in Schalung und Unterdeckbahn, Traglattenwechsel, aller erforderl. Befestigungsmittel

Nennweite: bis 200
Förderweg: bis 500 m

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Menge: 1,000 St

**04.34 Sicherheitsdachhaken**
gem. DIN EN 517 liefern, nach Herstellerangaben fachgerecht montieren, einschl. aller erforderl. Befestigungsmittel, Anpassarbeiten der Eindeckung

Material: feuerverzinktem Stahl, pulverbeschichtet
Farbe: naturrot
Eindeckung: Biberschwanzdoppeldeckung
Menge: 135,000 St

**04.35 Zulage Sicherheitsdachhaken**
für die Ausführung in Vollkupfer
Menge: 135,000 St

**04.36 Montage Scheinwerfer**
bestehend aus Rundrohr und 2 Scheinwerfern, vom Lagerort auf das Dach transportieren, an der Dachkonstruktion sturmsicher befestigen, einschl. anklemmen/durchführen des Stromkabels, aller erforderl. Verbindungs-/Befestigungsmittel

Lagerort: Klosterhof
Förderweg: bis 500 m
Menge: 1,000 St

**04.37 Reserveziegel**
liefern und dem Bauherrn übergeben
Menge: 10,000 St

**04.38 Einbau von Blitzschutzhaltern**
bauseits geliefert, beim Decken der Dachfläche einbauen
Menge: 100,000 St

**04.39 Witterungsschutz mit Plane**
zum Abdecken offener Flächen, in Teilabschnitten, liefern, sturmsicher befestigen, vorhalten, aufnehmen zur Weiterverwendung, einschl. aller erforderl. Verbindungs-/Befestigungsmittel

Material: armierte Folie
Menge: 200,000 m²

### Titel 05 Dachausstieg und Dachfenster

**05.01 Ausschnitt Dachausstieg**
rechteckig, passend für nachfolgend beschriebenen Dachausstieg, in Schalung und Unterdeckbahn, einschl. einmessen und kennzeichnen der Öffnungen, Bauschutt aufladen, Entsorgung, Gebühren

Einzelgröße: 450/550 mm
Dicke Schalung: 24 mm
Menge: 40,000 St

**05.02 Dachausstieg - komplett**
*** Bezugsbeschreibung
Metalldachfenster, liefern und fachgerecht gem. Herstellerangabe einbauen, hagelsicher, einschl. aller erforderl. Befestigungsmittel

Größe: 450/550 mm
Material: Kupfer
Dicke: 1.0 mm
Verglasung: Einscheibensicherheitsglas ESG

angebotenes Fabrikat:

'..........................................................................................'
(vom Bieter auszufüllen)
Menge: 35,000 St

**05.03 Dachausstieg - Rahmen**
*** wie Position 05.02
nur Rahmen zum Einbau der eingelagerten Lüftungsgitter

Größe: 450/550 mm
Material: Kupfer
Dicke: 1.0 mm
Menge: 5,000 St

**05.04 Montage Lüfterhaube**
Wiedereinbau der vorh. Lüfterhaube, im Klosterhof lagernd,  regensicher eindecken, einschl. Traglattenwechsel,  aller erforderl. Befestigungsmittel

Größe: 450/550 mm
Förderweg: bis 500 m

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Menge: 1,000 St

**05.05 Montage Lüfter**
Wiedereinbau der vorh. Lüfter, im Klosterhof lagernd, in vorgen. Rahmen, regensicher eindecken, einschl. Traglattenwechsel,  aller erforderl. Befestigungsmittel

Größe: 450/550 mm
Förderweg: bis 500 m
Menge: 4,000 St

*Hinweis: Hinweis*
Die Fenster sind im Klassenzimmer des Dachgeschosses des Apothekerflügels einzubauen. Dazu sind die vorh. Fenster einschl. aller Anschlüsse auszubauen und zu entsorgen.
Der vorh. Fensterausschnitt ist wiederzuverwenden.

*Hinweis: ZTV - Holz-Alu-Fenster*
Ausführungsbeschrieb

HOLZ-ALU-FENSTER (Rahmen, Verglasung und Beschläge) Fenstersystem aus Holz-Aluminium-Kombination, als Einsatzfenster für Dachfläche, liefern und fachgerecht einbauen.

Wärmeschutz Uw ≤ 1,0 W/m²K

1. Holz/Alu-Konstruktion
Das Holz-Alu-Verbund-System muss die Erfüllung folgender Anforderungen durch ein Prüfzeugnis belegen:

System-Prüfung gemäß den Güte- und Prüfbestimmungen nach RAL-RG 424/2 und Nachweis der Schlagregendichtigkeit nach DIN EN 12208, Klasse 9a und Luftdurchlässigkeit nach DIN EN 12207, Klasse 4. Widerstandfähigkeit Windlast entsprechend der Einbauhöhe.

Die Aluminium-Profile sind aus AIMgSi 0.5, F22 in Eloxalqualität und gemäß DIN 1748 und DIN 17 615 anzubieten. Die Ausführung muss nach den einschlägigen Normen und Richtlinien, den anerkannten Regeln der Technik und den Angaben des Systemgebers erfolgen.

Material aller Holzprofile:
Fichte/Tanne. Qualität, gut abgelagert, sichtbare Seiten astarm
Lamellierte Profile
Oberfläche: fein geschliffen (Längsschliff), 3-maliger transparenter Anstrich (2x grundieren, 1x lackieren).
Es ist ein emissionsarmes, spez. Fensterlack-Anstrichsystem zu verwenden.

Für die Qualität des Holzes gilt EN 942 J2 (BJ2) und J10(BJ10) EN 13307 "Holz in Tischlerarbeiten; Gütebedingung bei Außenanwendungen". Der maximale Wert des Feuchtigkeitsgehaltes der Einzelteile darf 15 % nicht übersteigen, der Streubereich des Feuchtigkeitsgehaltes darf allgemein nicht größer sein als 4 % (13 % ± 2 %). Bei Verwendung von Keilzinken als Längsverbindung sowie bei Verwendung von lamellierten Querschnitten darf sich die Feuchte der einzelnen Lamellen maximal 2 % unterscheiden.

Die Profilausbildung ist in Anlehnung an die DIN 68121 "Holzprofile für Fenster und Türen" und die DIN 18361 "Verglasungsarbeiten" vorzunehmen. Alle Profile sind so zu gestalten, dass anfallendes Wasser unmittelbar und kontrolliert abgeleitet wird. Die Kanten der Profile sind mit einem Radius von mindestens 2 mm zu runden.

Die Verleimung der Holzteile erfolgt nach DIN 68 602 und EN 204 "Beanspruchungsgruppen für die Holzverleimung".

Rahmenverbindungen Holz Die Rahmenverbindungen sind dauerhaft dicht mit Schlitz / Zapfen auszuführen, die äußeren Wangen dürfen dabei nicht dicker als 16 mm sein. Rahmenteile sind mit Doppelzapfen zu verbinden. Die Verbindungen müssen vollflächig nach Beanspruchungsgruppe D 4 EN 204 verleimt werden.

Oberflächenschutz Holz Für den Oberflächenschutz gilt DIN 68800 Teil 3. Zum Schutz des Holzes vor holzzerstörender UV-Strahlung darf die UV-Durchlässigkeit des fertigen Anstrichfilms nicht größer als 2,4 % sein.

Imprägnierung Die Holzschutzbehandlung gegen Pilze und kurzzeitigen Feuchtigkeitseinfluss hat, im Tauch und Flut oder geeigneten Spritzverfahren, mit einer umweltfreundlichen, wasserlöslichen Imprägnierlasur und Grundierung zu erfolgen. Dies gilt auch für das Leistenmaterial.

Befestigung des Aluminium-Rahmens Die Befestigung des Aluminium-Rahmens auf dem Holzrahmen erfolgt über demontierbare Dreh- und Drehclipshalter aus hochwertigen, temperaturbeständigen Kunststoffen wie schlagzäh modifiziertes POM. Bei Trockenverglasungen am Flügel werden grundsätzlich Drehhalter eingesetzt. Eine spannungsfreie Dehnung der Aluminiumschale zum Holzteil und die vollflächige Hinterlüftung des Spaltes zwischen Holz- und Alu-Rahmen muss sichergestellt sein. Der Spalt muss daher mit mindestens 4 mm Abstand ausgeführt werden. Zur genauen Maßpositionsbestimmung müssen die Halter mit eingegossenem Abstandsnoppen vorgerichtet sein.

Dichtungen Der Blendrahmen ist mit einer umlaufenden, werkseitig als Rahmen konfektionierten Dichtung aus hochwertigem TPO zwischen Holz-Rahmen und Holz-Flügel auszuführen. Bei großer Schlagregenbeanspruchung muss optional eine Dichtung zwischen Alu-Rahmen und Alu-Flügel unter quer oder auch dreiseitig montierbar sein. Im Bereich der Flügelöffnungsseite ist eine APTK Abdeckdichtung vorzusehen. Die Verglasung muss außenseitig mit einer umlaufenden APTK-Trockenverglasungsdichtung erfolgen. Die Dichtung muss eine Glastoleranz von +/- 0,5 mm aufnehmen können. Die Dichtlippe am Glas darf nicht breiter als 5 mm sichtbar sein. Keildichtungen als äußere Verglasungsdichtung sind nicht zulässig. Innenseitig muss eine Trockenverglasung mit APTK-Dichtungen in abgestuften Dichtungsdicken ausführbar sein.

Der Nachweis der Gebrauchstauglichkeit des Systems
durch Prüfberichte autorisierter Prüfanstalten ist zu erbringen:

Eignungsnachweis nach EN 12207 (DIN EN 14351-1 2006) Eignungsnachweis für den Verbund der Alu-Profile mit dem Holzrahmen Eignungsnachweis für die Eignung des Alu-Profilsystems hinsichtlich Wetterschutz, Ableitung von Niederschlagswasser sowie der ausreichenden Hinterlüftung zwischen Holzrahmen und Aluminiumprofilen zur Ableitung bzw. Ablüftung von Kondensat.
Nachweis für die Eignung des Oberflächenschutzes der Holzrahmen sowie der Aluminiumprofile Nachweis Wärmedurchgangskoeffizient der Rahmenkonstruktion Uf Nachweis Wärmedurchgangskoeffizient Fenster Uw Qualitätskontrolle durch das RAL-Gütezeichen der RAL-Gütegemeinschaft Holz-Aluminiumfenster.

2. Verarbeitung
Für die Beurteilung der Verarbeitung gilt RAL - RG 424/2 - Aluminium-Holz-Fenster - Gütesicherung der Gütegemeinschaft Holzfenster e.V., Frankfurt.

Vom Bieter ist ein System-Prüfzeugnis über die von ihm angebotene Konstruktion vorzulegen. Dieses Prüfzeugnis darf nicht älter als zwei Jahre sein.
Der Eignungsnachweis der Gruppe III ist zwingend erforderlich.

Unabhängig von der Systemprüfung und der Vorlage des RAL-Gütezeichens bleibt in jedem Fall die volle Gewährleistung und Haftung, auch bei vorher nicht erkannten Mängel, Sache des Bieters.

Angebote von Bietern, die nicht Inhaber des RAL-Gütezeichens sind, werden gewertet, wenn folgende Voraussetzungen erfüllt werden:

Vorlage von System-Prüfzeugnissen für die verwendete Konstruktion, insbesondere im Hinblick auf die DIN 18 055 - Fugendurchlässigkeit und Schlagregensicherheit - Verhalten bei Windbelastung, Statik und Wärmeschutz des Instituts für Fenstertechnik in Rosenheim. Eignungsnachweise für die Einstufung in Gruppe III des IFT.
Vorhandensein einer Systembeschreibung.

Liegt kein Gütezeichen vor, sind die geforderten Nachweise mit Angebotsabgabe vorzulegen.

3. Produktbeschreibung
Rahmenelemente für Einzelfenster, Türen, Fensterbänder, Einstellfassaden. Bei den Angaben der Ansichtsbreiten handelt es sich grundsätzlich um Außenansichten.

4. Qualitätssicherung
Bei Verwendung von Alu-Profilen in Verbindung mit Systembeschlägen und -dichtungen ist eine Systemgarantie vorzulegen.
Die Verarbeitungsvorschriften des Systemgebers sind einzuhalten.
Die Konstruktionen müssen den Güte- und Prüfbestimmungen Aluminium-Fenster RAL-RG 636/1 entsprechen. Nur RAL-geprüfte Beschläge dürfen zum Einsatz kommen.
Der  Bieter muss gemäß Landesbauordnung in Verbindung mit der Bauregelliste eine Übereinstimmungserklärung, sowohl für die Profile der Fenster, als auch für Verglasung und Oberfläche vorlegen (Ü-Zeichen).

*Hinweis: ZTV - Verglasung*
Verglasung

1. Allgemein/Ausführung:
Die Verglasungsarbeiten umfassen die Koordination, verbindliche Maßfestlegung, Lieferung und Montage der Glasscheiben einschl. Verklotzung, Dichtung und Zwischenlagerung etc. als fix und fertige Leistung.

Bei Verglasungen, die in den Auftragsbereich der Tischlerarbeiten fallen, sind zusätzlich zu den entsprechenden DIN-Bestimmungen auch die Vorschriften der Isolierglashersteller zu beachten.

Aufgabe des Bieters ist es, in Abstimmung mit seinem Glaslieferanten die Glasdicken mit den Lastannahmen von DIN 1055 unter Einhaltung der für die betreffende Glasart zulässigen Spannungen entsprechend den einschlägigen Rechenregeln eigenverantwortlich zu ermitteln und bei der Kalkulation zu berücksichtigen.

Die Wahl des Fabrikats bleibt dem Bieter freigestellt.

Für die Verglasung gelten:
- die einschlägigen Normen
- die Richtlinien und Empfehlungen der Fachverbände
- die Verarbeitungsvorschriften bzw. -Richtlinien von Glashersteller und System-Hersteller.

Auf die Beachtung der beiden letztgenannten Unterlagen und gegebenenfalls eine Abstimmung mit den Glas-Herstellern wird im Hinblick auf deren Garantieleistungen ausdrücklich hingewiesen.

Ergänzend zur VOB und den einschlägigen DIN-Vorschriften gelten die nachstehenden Ausführungen:

Die Verglasung ist entsprechend der Tabelle zur Ermittlung der Beanspruchungsgruppen zur Verglasung von Fenstern, herausgegeben vom Institut für Fenstertechnik e. V. Rosenheim auszuführen. Zur genaueren Kalkulation liegen dem LV Übersichtspläne bei, aus denen die Elementteilungen entnommen werden können.

Die Glasdicken sind vom AN entsprechend den geforderten Bedingungen, wie z. B. statischen Anforderungen, Schallschutzabmessungen, Bauwerksformen, Auflagerung zu bestimmen.

Für Glasflächen in Türen, feststehenden Anlagen und zugehbaren Verkehrsbereichen bis zu einer Höhe von 2 m, von der Standfläche gemessen, müssen aus Sicherheitsglas bestehen.
Sicherheitsglas ist Einscheiben-Sicherheitsglas (ESG) oder Verbundsicherheitsglas (VSG) gemäß DIN 18361 "Verglasungsarbeiten", Abschnitt 2.3.6.3.
Drahtglas ist kein Sicherheitsglas.

Die in den Leistungstexten angegebenen Abmessungen beziehen sich auf die Holz-Aluminium-Elemente. Die Ermittlung der Abmessungen für die Einzelscheiben ist unter Berücksichtigung der Abzugsmaße vom Bieter eigenständig vorzunehmen.

Die Scheibengröße ist mit Rohbaumaßen bzw. Achsmaßen angegeben und ist durch den AN exakt zu ermitteln.

Die Kosten für die Ermittlung der Glasmaße sind in die Angebotspreise einzurechnen, eine gesonderte Vergütung erfolgt hierfür nicht.

Zum Leistungsumfang des Auftragnehmers gehört das Liefern und das Einsetzen der Glasanlagedichtungen. Die Glasanlagedichtungen müssen an den Ecken funktionssicher verbunden sein. Die innere EPDM-Glasdichtung ist - in der Dicke abgestimmt auf die Konstruktionsabmessungen und die Glasdicke - als Meterware vom Auftragnehmer beizustellen.

Weiteres Verglasungszubehör, wie Glasauflager, Klotzungsbrücken und Dichtstoffe sind vom Auftragnehmer der Verglasungsarbeiten zu liefern und einzubauen.

Späne von Bohren und Fräsen sowie Reste von Schleifstaub sind sofort von den bearbeiteten Teilen zu entfernen.

Der Auftragnehmer verpflichtet sich, für einen ausreichenden Oberflächenschutz während der Bauzeit zu sorgen und diesen zur Abnahme nach Abstimmung mit dem Auftraggeber zu beseitigen.

An der sichtbaren Oberfläche von vorgespannten Gläsern dürfen sich keine Rollenabdrücke vom Sekuriervorgang abzeichnen.

Bei farbigen Gläsern müssen die Glasdicken innerhalb eines Objektes zur Erzielung eines gleichmäßigen Farbeindruckes einheitlich sein.

2. Bauphysikalische Anforderungen:

wie vor beschrieben unter Zusätzliche technische Vorbemerkungen (ZTV),

Es ist Wärmeschutzglas einzubauen,
das gesamte Fensterelement muss einen
Uw-Wert von 0,99 W/m²K erreichen.

Alle Gläser sind mit verbessertem Isolierglas-Edelstahl-Abstandshalter auszuführen.

**05.06 Ausschnitt Dachfenster**
rechteckig, passend für nachfolgend beschriebene Dachfenster, in Schalung und Unterdeckbahn, einschl. einmessen und kennzeichnen der Öffnungen, Bauschutt aufladen, Entsorgung, Gebühren

Einzelgröße: 700/1.400 mm
Dicke Schalung: 24 mm
Menge: 8,000 St

**05.07 Dachfenster**
Schwingfenster mit Schwingfunktion des Flügels bis zum Anschlag, Lüftungsklappe und Luftfilter, seitliche Flügelabdeckbleche schraubenlos vormontiert, Dämmelemente am Blendrahmen oben und seitlich, am Flügel unten und seitlich aus geschäumtem Kunststoff, grau Luftdichtheitsklasse 4, einschl. allem erforderl. Zubehör liefern, fachgerecht nach Herstellerangabe einbauen, einschl. Anschluss an die vorh. Dampfsperre

Flügel und Blendrahmen aus massivem Kiefernholz, Holzschutz nach Einbringung aller Bohrungen und Fräsungen durch
Imprägnierung mit wasserverdünnbarer und fungizider (pilz- und fäulnishemmender) Imprägnierlasur, frei von PCP, Dioxin
und Lindan

umlaufende Anschlagdichtung aus EPDM, umlaufende Gleitdichtung aus Santoprene, seitliche Dichtung aus EPDM zwischen Flügel-/Blendrahmenverblechung

Blendrahmen-Außenmaße (BxL): ca. 70/140 cm
Endlackierung: in zwei Schichten mit weißem wasserverdünnbarem, lösungsmittelfreiem Acryl-Lack,
Trockenschichtstärke gem. DIN 68 800, Teil 3: 85 µ

Außenabdeckung aus Aluminium, einbrennlackiert,
NCS S 7500-N.

Wärmeschutz: Uw = 0,99 W/(m²K), geforderter Wert lt. Bauteilnachweis
Gesamtenergiedurchlassungsgrad: g=0,50, geforderter Wert lt. Bauteilnachweis
erhöhter Einbruchschutz, Hagelschutz
Bedienung: mauell

2x3 mm Verbund-Sicherheitsglas innen für erhöhten Einbruchschutz und besseren Schallschutz, mit Edelmetallbeschichtung innen für erhöhten Wärmeschutz

3 mm gehärtetes Einscheiben-Sicherheitsglas nach DIN EN 12150 mit Edelmetallbeschichtung für erhöhten Wärmeschutz in der Mitte

8 mm gehärtetes Einscheiben-Sicherheitsglas nach DIN EN 12150 außen mit Anti-Tau-Effekt zur Verringerung von Tauwasserbildung

Verringerung der Regengeräusche durch Anti-Regengeräusch-Effekt

Alle technischen Werte sind normgemäß im senkrechten Einbau ermittelt und beziehen sich auf das Fenster als Ganzes.

Größe: 0.70/1.40 m
Bedienung: elektrisch

Fabrikat: Velux od. glw.

angebotenes Fabrikat:

'...................................................................................................'
(vom Bieter auszufüllen)
Menge: 8,000 St

**05.08 Eindeckrahmen Duo**
passend für Dacheindeckung und vorgen. Fenster, einschl. allem erforderl. Zubehör liefern, fachgerecht nach Herstellerangabe einbauen, einschl. anarbeiten an die vorh. Abdichtungs-/Vordeckbahn

Seitenteile abgeknickt mit doppelten Wasser-Ableitfalzen und Schaumstoff-Dichtungs-Profil

seitliche und untere Blendrahmenverblechung

einschl. Dämm-/Anschluss-Set für den fachgerechten Anschluss des Dachfensters an die Dämmung des
Daches

Dämmrahmen aus Polyethylen zur Reduzierung der Wärmebrücke am Übergang vom Fenster zum Dach, Wärmeleitfähigkeit = 0,04 W/(m K), einschl. diffusionsoffener
Anschlussschürze aus Polypropylen, Materialstärke 0,5 mm,
sd = 0,03 m, Wasserableitrinne für einen regensicheren Anschluss

Material: Aluminium im Farbton der Fenster-Abdeckung
Größe: passend für 2 Einzelfenster
Menge: 4,000 St

**05.09 Sonnenschutz**
Rollladenpanzer aus Aluminiumlamellen in Gummifedern gelagert, passend zu vorgen. Fenstern liefern, fachgerecht nach Herstellerangabe einbauen, einschl. allem erforderl. Zubehör

Bedienung: elektrisch
Nennspannung der Motoreinheit: 24 V/DC
Farbe: nach Wahl des Arbeitgebers aus der Standardpalette des Herstellers
Menge: 8,000 St

### Titel 06 Rinnen, Fallrohre und Zubehör

**06.01 Tropfblech**
liefern, fachgerecht montieren, einschl. aller erforderl. Befestigungsmittel

Material: Kupfer
Blechdicke: 0.70 mm
Abwicklungslänge: bis 200 mm
Kantungen: 2
Montage: auf Schalung
Menge: 154,000 m

**06.02 Einhangblech**
passend für nachfolgend beschriebene Rinne liefern, nach den Fachregeln montieren, einschl. Überlappungen

Material: Kupfer
Blechdicke: 0.70 mm
Standardlänge: 3.000 mm
Abwicklungslänge: ca. 450 mm
Kantungen: 2
Montage: auf Traufbohle
Menge: 154,000 m

**06.03 Dachrinne - halbrund**
vorgehängt, mit Wulstausklinkung liefern und montieren, einschl. Rinnenhaken, eingefräst in Traufbohle, Befestigungsmittel

Material: Kupfer
Größe: 4-teilig/500er/RG 250
Menge: 154,000 m

**06.04 Zulage Dachrinne - Einlaufkasten**
für das Anarbeiten an die histor. Einlaufkästen, rund

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Menge: 9,000 St

**06.05 Zulage Dachrinne - Eckausführung**
für das Ausführen vorgen. Rinne als Innen-/Außenecke, alle Grade
Menge: 4,000 St

**06.06 Dilatationsstücke**
passend zu vorgen. Dachrinne, mit von außen nicht sichtbaren Dehnungsausgleichern und freiem Wasserlauf, liefern, fachgerecht einbauen
Menge: 3,000 St

**06.07 Rinnenendstück**
links/rechts, liefern und einbauen, passend zu vorgen. Dachrinne

Material: Kupfer
Menge: 4,000 St

**06.08 Schneefang**
bestehend aus Gitter, Pfanne und Stütze liefern und einbauen, einschl. Befestigungsmittel, Verbindungsmuffen, zus. Traglatte

Gitterhöhe: 200 mm
Material: feuerverzinktem Stahl, pulverbeschichtet
Materialstärke: ca. 2 mm
Menge: 150,000 m

**06.09 Zulage Schneefang**
für die Ausführung in Vollkupfer
Menge: 150,000 m

**06.10 Lüftungsgitter**
liefern und montieren, zur Be-/Entlüftung, einschl. erforderl. Befestigungsmittel

Material: Kupfer
Höhe: 70 mm
Lochung: oval
Menge: 167,000 m

*Hinweis: Hinweis Kehlen*
Die Blecheindeckung auf dem Nordflügel bleibt in diesem Bauabschnitt unberücksichtigt. Die Kehle Bibliotheks-/Nordflügel wird nicht erneuert.
In diesem Bereich ist das vorh. Kehlblech vorsichtig nach oben zu biegen, so dass die Schalung und Unterdeckbahn darunter verlegt/befestigt werden können. Nach Verlegung von Schalung, Unterdeckbahn und Konterlattung ist das Blech zurückzubiegen und mit Haften zu befestigen.

**06.11 Kehlblech**
liefern und fachgerecht montieren, einschl. erforderl. Befestigungsmittel, Anpass-/Schnittarbeiten

Material: Kupfer
Dicke: 0.7 mm
Abwicklungslänge: bis 600 mm
Kantungen: 3
Dachneigung: bis ca. 45 Grad
Menge: 46,000 m

**06.12 Zulage Kehlblech - Anschluss First**
für den Anschluss an den vorh. First am Pforten-/Südflügel
Menge: 2,000 m

**06.13 Zulage Kehlblech - Nord**
für die Erschwernis im Bereich der Kehle Bibliotheks-/Nordflügel gem. Hinweis
Menge: 13,000 m

**06.14 Nockenblech**
als Anschlussblech, liefern und fachgerecht montieren, einschl. erforderl. Befestigungsmittel, wasserdicht am aufgehenden Bauteil, Einbindung in die Ziegeldeckung nach Dachdecker-
Richtlinien (DIN 18338), Mindestüberdeckung

Material: Kupfer
Dicke: 0.7 mm
Abwicklungslänge: 200 mm
Kantungen: 1
Dachneigung: ca. 45 Grad
Eindeckung: Biberschwanzdoppeldeckung
Untergrund: Schalung/Unterdeckbahn
Ort: Schornstein, Materialtransport
Menge: 16,000 m

**06.15 Schornsteineinfassung - 0.90/2.50 m**
*** Bezugsbeschreibung
traufseitig mit Brustblech, seitlich mit Winkelblechen (Nocken), firstseitig mit Nackenblechen, überlappend, einschl. Befestigungsmittel, anpassen der Dachlattung, Schneide-/Pass-
arbeiten der Flächendeckung, regensicherer Anschluss an Unterdeckung

Größe: 0.90/2.50 m
Material: Kupfer
Dicke: 0.7 mm
Dachneigung: ca. 45 Grad
Anschlusshöhe: mind. 150 mm
Menge: 1,000 St

**06.16 Schornsteineinfassung - 0.75/0.75 m**
*** wie Position 06.15
Größe: 0.75/0.75 m
Menge: 2,000 St

**06.17 Kappleiste**
liefern und fachgerecht in vorh. Schlitzfuge einlegen, ggfs. fixieren, einschl. erforderl. Vorarbeiten für das Einbringen nachfolgend beschriebener Bleiwolle

Material: Kupfer
Dicke: 0.7 mm
Abwicklungslänge: ca. 100 mm
Kantungen: 2
Ort: Schornstein
Menge: 13,000 m

**06.18 Bleiwolle**
gedüst, in Schlitzfuge gem. Herstellerangaben einlegen und verstemmen, Fugenoberfläche mit Meißel glätten, Nacharbeitung mit Schabeise
Menge: 13,000 m

**06.19 Patinieröl**
liefern, gem. Herstellerangaben auf die eingestemmte Bleiwolle auftragen
Menge: 13,000 m

### Titel 07 Stundenlohnarbeiten

*Hinweis: Hinweis*
Stundenlohnarbeiten, welche nicht in den Positionen erfasst sind und gegen Nachweis zur Ausführung kommen und nur auf besondere Anordnung des Auftraggebers auszuführen sind.

- Die Verrechnungssätze für die nachstehenden Lohn- und Berufsgruppen sind unaufgegliedert anzubieten. In ihnen sind enthalten:
 - Lohn- und Gehaltskosten,
 - Lohn- und Gehaltsnebenkosten,
 - Sozialkosten einschließlich Sozialkassenbeiträge,
 - Gemeinkostenanteile,
 - Gewinn.
- Zuschläge zu den Verrechnungssätzen für vom Auftraggeber angeordnete oder zu vertretende Nacht-, Sonntags-, Feiertags- und Mehrarbeit (Überstunden) sind gesondert nachzuweisen; sie werden in Höhe der tariflichen Vereinbarung vergütet. Für Nacht-, Sonntags- und Feiertagsarbeit wird als Zuschlag nur der Beitrag zur gesetzlichen Unfallversicherung vergütet. Für Mehrarbeit werden zusätzlich die Sozialkosten vergütet.
- Beschäftigt der Bieter bei einer der nachstehenden Lohn-/Berufsgruppen keine Arbeitskräfte, hat er dies anzugeben und statt dessen den Einsatz möglichst gleichwertiger Arbeitskräfte anzubieten.
- Polier- oder Vorarbeiterstunden werden nur dann vergütet, wenn die angeordneten Arbeiten eine entsprechende Qualifikation erfordern. Ansonsten können nur Facharbeiter bzw. Helferstunden verrechnet werden.
- Die Stundensätze gelten unabhängig von der Anzahl der tatsächlich benötigten Stunden. Über die Leistungen sind täglich Berichte der Bauleitung vorzulegen und unterzeichnen zu lassen. Nicht unterzeichnete Regiezettel gelten als nicht anerkannt.
- Bei Fahrzeugen und Baggern o.ä. ist  das Personal in den Einheitspreis einzukalkulieren, bei Geräten und Werkzeugen wird das Bedienungspersonal gesondert vergütet. Der Verrechnungssatz gilt für das zum Zeitpunkt des Abrufes einsatzbereit auf der Baustelle befindlichen Baugerätes. Vergütet werden die tatsächlichen Arbeitsstunden.

**07.01 Stundenlohnarbeiten - MeisterIn**
*** Bezugsbeschreibung
für eventuell erforderl. Arbeiten, die nicht in den ausgeschriebenen Positionen erfasst sind, nur auf ausdrückliche Anweisung und gegen Nachweis zur
Ausführung kommen
Menge: 10,000 h

**07.02 Stundenlohnarbeiten - FacharbeiterIn**
*** wie Position 07.01
FacharbeiterIn
Menge: 15,000 h

**07.03 Stundenlohnarbeiten - HelferIn**
*** wie Position 07.01
HelferIn
Menge: 15,000 h
